# AUSSCHREIBEN.DE
Leistungsbeschreibung (GAEB DA XML 3.2, DA81)
Projekt: ADE
Währung: EUR
Erstellt mit: GXML Toolbox V3.3 R20220330, ORCA a.de-Exporting, 24.04.2025

## 1 AUSSCHREIBEN.DE - Triflex

### Titel 01 Triflex ProDrain - Balkon Entkopplungssystem

*Hinweis: Triflex ProDrain, Vorbemerkungen*
Triflex ProDrain®
Balkon Entkopplungssystem für Triflex BTS-P - Balkon Abdichtungssystem

Bauvorhaben: '...'

Architekt/Bauherr: '...'

Vorbemerkungen:

Die Verarbeitung erfolgt mit Produkten der Firma Triflex GmbH & Co. KG, Minden.

Bei dem ausgeschriebenen System Triflex ProDrain handelt es sich um eine Sonderlösung. Den Abschluss des Systemaufbaus bildet das Triflex BTS-P - Balkon Abdichtungssystem.

Die Einhaltung aller gültigen Richtlinien wird für die jeweils empfohlenen Systemaufbauten mit Triflex-Produkten berücksichtigt bzw. vorausgesetzt.

Die Abdichtungen innerhalb des Systemaufbaus mit Triflex ProDetail (Anschlüsse, Details) sowie Triflex ProTerra (Fläche) sind durch europäisch technische Bewertungen (ETA), ausgestellt durch das Deutsche Institut für Bautechnik (DIBt), abgesichert und erfüllen die Anforderungen der Bauproduktenverordnung der EU (CE-Kennzeichnung) nach ETAG Nr. 005 in der jeweils höchsten Nutzungskategorie. Darüber hinaus ist für Triflex ProDetail eine zu erwartende Nutzungsdauer von 40 Jahren auf Grundlage von zusätzlichen Belastungsprüfungen gemäß Europäischem Bewertungsdokument (EAD) nachgewiesen.
Allgemeine bauaufsichtliche Prüfzeugnisse (PG-FLK) weisen die Verwendbarkeit der Abdichtungen innerhalb des Systemaufbaus als Bauwerksabdichtung auf bis zu 90° geneigten Flächen gemäß MVV TB C 3.28 nach.
Die Verwendung des Systems als schwer entflammbare Variante S1 wird ebenfalls durch einen Klassifizierungsbericht nachgewiesen.
Die mechanische Belastbarkeit (ETAG 005 TR-006), die Rissüberbrückungsfähigkeit (ETAG 005 TR-013), das positive Austrocknungsverhalten und die Funktionalität des Systems auf feuchten Untergründen werden über einen Prüfbericht nachgewiesen.

Der Auftragnehmer hat vor Auftragserteilung nachzuweisen, dass er für die Verarbeitung von Triflex-Produkten geschult wurde. Andernfalls ist die Einweisung durch einen Schulungsmeister am Objekt sicherzustellen.

Die in der Ausarbeitung enthaltenen Massen sind auf der Baustelle zu überprüfen.

Die Abrechnung erfolgt nach gemeinsamem Aufmaß des Auftragnehmers mit dem Auftraggeber.

Die Arbeiten sind so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im einzelnen vor Ausführung anzuzeigen und anschließend gesondert zu verrechnen.

Die Arbeiten verstehen sich, wenn nicht ausdrücklich anders beschrieben, als fix und fertige Leistung, einschließlich Lieferung aller erforderlichen Materialien und Nebenleistungen.

Als Vertragsbestandteile gelten:
- Leistungsverzeichnis
- Systembeschreibung und Produktinformationen des Herstellers
- DIN 18202 - Toleranzen im Hochbau
- DIN 18531 - Abdichtung von Dächern, Balkonen, Loggien und Laubengängen
- Regeln für Abdichtungen (Flachdachrichtlinie) - Zentralverband des Deutschen Dachdeckerhandwerks
  (für das Abdichtungssystem Triflex BTS-P)
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 04/2025

*Hinweis: Triflex ProDrain, System- und Produkteigenschaften*
Das System Triflex ProDrain ist eine Entkopplungsschicht für feuchte Untergründe. Das System besteht aus einer Entkopplungsmatte sowie einer Lastverteilschicht. Anschließend wird die Abdichtung nach DIN 18531 zur Abdichtung von Dachterrassen, Balkonen, Loggien und Laubengängen aufgebracht. Das Abdichtungssystem auf PMMA-Harzbasis besteht nach der Entkopplungs- und Lastverteilschicht aus einer vliesarmierten Detail- und Flächenabdichtung sowie einer Nutzschicht und unterschiedlichen Oberflächenvarianten mit Rutschhemmungen von R 9 bis R 12.

System- und Produkteigenschaften (Triflex ProDrain + Triflex BTS-P):
- Vollflächig vliesarmiertes Abdichtungssystem auf Polymethylmethacrylatharzbasis (PMMA) auf Entkopplungebene
- Entlüftend
- Auf durchfeuchteten Untergründen einsetzbar
- Mechanisch belastbar
- Selbsttragend
- Hohe Steifigkeit
- Sanierungsfreundlich
- Statisch geringe Aufbauhöhe von ca. 1 cm
- Hohe Festigkeit
- Geringes Flächengewicht
- Hydrolysebeständig
- Nahtlos
- Kalt applizierbar
- Schnell reaktiv
- Lösemittelfrei
- Dampfdicht
- Wurzel- und rhizomfest nach FLL-Verfahren
- Verarbeitungsbedingungen gemäß System- und Produktbeschreibungen des Herstellers (z. B. Anwendungstemperatur mind. 0 °C, Untergrundfeuchtigkeit max. 6 Gew.-%, Oberflächentemperatur mind. 3 °C über dem Taupunkt)
- Dynamisch rissüberbrückend
- Rissüberbrückend bis 3,0 mm in Anlehnung an PG-FLK
- Witterungsbeständig (UV, IR usw.)
- Chemisch beständig
- Brandverhalten nach EN 13501-5: Klasse BROOF(t1), BROOF(t2), BROOF(t3), BROOF(t4)
- Brandverhalten nach EN 13501-1: Klasse E
- Europäische technische Bewertung mit CE-Kennzeichnung in den jeweils höchsten Nutzungskategorien (W3, M und S, P1 bis P4, S1 bis S4, TL4, TH4)
- Triflex ProDrain + Triflex BTS-P Variante S1 ist schwer entflammbar (B1 nach DIN 4102 sowie Klasse Cfl-s1 nach DIN EN 13501-1)
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
**01.0001 Baustelleneinrichtung, allgemein**
Baustelle einrichten und nach Abschluss der Arbeiten räumen. Vorhalten von Maschinen, Geräten, Werkzeugen und sonstigen Betriebsmitteln, die zur Durchführung der Arbeiten erforderlich sind.
Die Baustelle wird besenrein hinterlassen.
Einheit: psch
DIN 276-08: 391
Work Category: 0

**01.0002 Hohllagen**
Vorhandene Oberflächen durch Abklopfen mit einem Hammer auf Hohllagen untersuchen und entsprechende Stellen markieren.
Einheit: psch
DIN 276-08: 397
Work Category: 81

**01.0003 Ebenheit und Gefälle**
Prüfung des vorhandenen Untergrundes auf Ebenheit und Gefälle.
Einheit: psch
DIN 276-08: 397
Work Category: 81

*Hinweis: Hinweis Untergrund*
Die Variante Triflex ProDrain + Triflex BTS-P S1 (schwer entflammbar) ist in der Fläche nur auf massiven mineralischen Untergründen mit einer Rohdichte >1.350 kg/m³ einsetzbar
(z. B. Beton, Estrich und Leichtbeton).

**01.0004 Entfernen loser Beläge**
Entfernen von losen Belägen, um einen tragfähigen Untergrund zu erhalten inkl. Abtransport und ordnungsgemäßer Entsorgung von anfallendem Bauschutt. Fehlstellen und Ausbrüche mittels schnellhärtender mineralischer Egalisierung ausgleichen.
Einheit: m²
DIN 276-08: 352
Work Category: 81

**01.0005 Schleifen**
Fliesenbeläge durch Schleifen mit geeignetem Schleifgerät inkl. Reinigung, Aufnahme, Abtransport und ordnungsgemäßer Entsorgung von anfallendem Bauschutt vorbereiten.
Einheit: m²
DIN 276-08: 352
Work Category: 81

**01.0006 Gefälleerstellung Estrich**
Gefälle erstellen oder Unebenheiten mit mineralischem Estrich ausgleichen.
Dicke im Mittel: '..........' mm
Ausführung nach den technischen Richtlinien des Materialherstellers.
Einheit: m²
DIN 276-08: 352
Work Category: 81

*Hinweis: Hinweis Entlüftung*
Die Entlüftung der Entkopplungsschicht muss entweder über die Stirnkante oder den Wandanschluss erfolgen (Siehe Pos. "Entlüftung").

**01.0007 Triflex Grundierung für Kleber**
Z. B. bei Beton, Estrich, Leichtbeton.
Grundieren mit Triflex ProDrain Primer.
Verbrauch: mind. 0,15 kg/m²
Ausführung nach den technischen Richtlinien des Materialherstellers. Die Haftung zum Untergrund ist immer objektbezogen zu prüfen.
Einheit: m²
DIN 276-08: 352
Work Category: 36
Produkt:
  Artikel:
    Artikelnummer: 27951
    Artikelkurztext: Triflex Grundierung für Kleber

**01.0008 Triflex Entkopplungsbahn**
Kleber Triflex ProDrain Fix+ vollflächig mit einer Glättkelle dünn vorlegen und frisch-in-frisch in einer zweiten Lage mit einer Zahnkelle auftragen.
Die zugeschnittene Triflex Entkopplungsbahn DC-Mat einlegen und andrücken.
Verbrauch Triflex ProDrain Fix+: mind. 4,50 kg/m²
Ausführung nach den technischen Richtlinien des Materialherstellers.
Einheit: m²
DIN 276-08: 352
Work Category: 36
Produkt:
  Artikel:
    Artikelnummer: 26044
    Artikelkurztext: Triflex Entkopplungsbahn

**01.0009 Triflex Lastverteilung**
Erstellen der Lastverteilschicht mit Triflex Cryl Primer 276 oder Triflex Cryl UniPrimer 285 in zwei Lagen.
Verbrauch: mind. 1,10 kg/m²
Ausführung nach den technischen Richtlinien des Materialherstellers.
Einheit: m²
DIN 276-08: 352
Work Category: 36
Produkt:
  Artikel:
    Artikelnummer: 21000
    Artikelkurztext: Triflex Lastverteilung

**01.0010 Gefälleerstellung**
Zulage: Gefälleerstellung oder Unebenheiten mit Triflex Cryl Level 215+ ausgleichen. Arbeitsfugen über Stoßfugen der Entkopplungsbahn ausbilden und mit Triflex ProDetail inkl. Triflex Spezialvlies streifenförmig überarbeiten.
Dicke im Mittel: '.........' mm
Verbrauch Triflex Cryl Level 215+: ca. 2,20 kg/m² pro mm Schichtdicke
Verbrauch Triflex ProDetail: mind. 3,00 kg/m²
Ausführung nach den technischen Richtlinien des Materialherstellers.
Einheit: m²
DIN 276-08: 352
Work Category: 25
Produkt:
  Artikel:
    Artikelnummer: 22151
    Artikelkurztext: Gefälleerstellung

*Hinweis: Hinweis Entlüftung*
Die Entlüftung der Entkopplungsschicht muss entweder über die Stirnkante oder den Wandanschluss erfolgen.

**01.0011 Entlüftung über Stirnkante**
Montage und Einkleben des Triflex Balkon Abschlussprofils oder eines Traufblechs mit Triflex Cryl Spachtel.
Verbrauch Triflex Cryl Spachtel: ca. 1,40 kg/m² pro mm Schichtdicke
Abdichten des Übergang zwischen Lastverteilschicht und Traufblech mit Triflex ProDetail inkl. Triflex Spezialvlies.
Verbrauch Triflex ProDetail: mind. 3,00 kg/m²
Ausführung nach den technischen Richtlinien des Materialherstellers erstellen.
(Siehe Triflex Systemzeichnung ProDrain-2906)
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Einheit: m
DIN 276-08: 352
Work Category: 18
Produkt:
  Artikel:
    Artikelnummer: 22400
    Artikelkurztext: Entlüftung über Stirnkante

**01.0012 Entlüftung über Wandanschluss**
Montage und Einkleben eines Wandabschlussblechs mit Triflex Cryl Spachtel.
Verbrauch: ca. 1,40 kg/m² pro mm Schichtdicke
Abdichten des Wandanschlusses mit Triflex ProDetail inkl. Triflex Spezialvlies.
Verbrauch Triflex ProDetail: mind. 3,00 kg/m²
Überhangblech mit Triflex Cryl Spachtel einkleben.
Abdichten des Überhangblechs mit Triflex ProDetail inkl. Triflex Spezialvlies.
Verbrauch Triflex ProDetail: mind. 3,00 kg/m²
Ausführung nach den technischen Richtlinien des Materialherstellers erstellen.
(Siehe Triflex Systemzeichnung ProDrain-2903)
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Einheit: m
DIN 276-08: 352
Work Category: 18
Produkt:
  Artikel:
    Artikelnummer: 22400
    Artikelkurztext: Entlüftung über Wandanschluss

*Hinweis: für Anschlüsse und Details*
Nur für Anschlüsse und Details.

**01.0013 Grundierung Beton / Holz**
Z. B. bei Beton, Estrich, Fliesen, Holz, Leichtbeton, Putz/Mauerwerk.
Grundieren mit Triflex Cryl Primer 276.
Verbrauch: mind. 0,40 kg/m²
Ausführung nach den technischen Richtlinien des Materialherstellers. Die Haftung zum Untergrund ist immer objektbezogen zu prüfen.
Einheit: m²
DIN 276-08: 352
Work Category: 81
Produkt:
  Artikel:
    Artikelnummer: 22760
    Artikelkurztext: Grundierung Beton / Holz

**01.0014 Universelle Grundierung Beton und Asphalt**
Z. B. bei Beton, Estrich, Holz sowie bei Asphalt, Heißbitumenabstrich, Kaltbitumenanstrich, Polymerbitumenbahnen (PYP) mod. (APP).
Grundieren mit Triflex Cryl UniPrimer 285.
Verbrauch: mind. 0,40 kg/m²
Ausführung nach den technischen Richtlinien des Materialherstellers. Die Haftung zum Untergrund ist immer objektbezogen zu prüfen.
Einheit: m²
DIN 276-08: 352
Work Category: 81
Produkt:
  Artikel:
    Artikelnummer: 22850
    Artikelkurztext: Universelle Grundierung Beton und Asphalt

**01.0015 Grundierung Wärmedämm-Verbundsystem**
Z. B. bei Wärmedämm-Verbundsystemen, kunststoffmodifiziertem Mörtel.
Grundieren mit Triflex Pox R 100 inkl. Absandung im Überschuss mit Quarzsand, Körnung 0,2-0,6 mm. Entfernen des Überschusses nach Aushärtung.
Anschlusshöhe: '.........' cm
Verbrauch Triflex Pox R 100: mind. 0,30 kg/m²
Verbrauch Quarzsand 0,2-0,6 mm: mind. 2,00 kg/m²
Ausführung nach den technischen Richtlinien des Materialherstellers. Die Haftung zum Untergrund ist immer objektbezogen zu prüfen.
Einheit: m²
DIN 276-08: 352
Work Category: 81
Produkt:
  Artikel:
    Artikelnummer: 21000
    Artikelkurztext: Grundierung Wärmedämm-Verbundsystem

**01.0016 Grundierung Glas**
Grundieren mit Triflex Glas Primer inkl. vorheriger Reinigung der Fläche mit Triflex Glas Reiniger.
Verbrauch Triflex Glas Reiniger: mind. 0,05 l/m²
Verbrauch Triflex Glas Primer: ca. 0,05 l/m²
Ausführung nach den technischen Richtlinien des Materialherstellers. Die Haftung zum Untergrund ist immer objektbezogen zu prüfen.
Einheit: m²
DIN 276-08: 352
Work Category: 81
Produkt:
  Artikel:
    Artikelnummer: 29300
    Artikelkurztext: Grundierung Glas

**01.0017 Grundierung Metall**
Z. B. bei Edelstahl, Stahl und Zink.
Grundieren mit Triflex Metal Primer inkl. vorheriger Reinigung der Fläche mit Triflex Reiniger.
Verbrauch Triflex Reiniger: mind. 0,20 l/m²
Verbrauch Triflex Metal Primer: ca. 0,15 l/m²
Ausführung nach den technischen Richtlinien des Materialherstellers. Die Haftung zum Untergrund ist immer objektbezogen zu prüfen.
Einheit: m²
DIN 276-08: 352
Work Category: 81
Produkt:
  Artikel:
    Artikelnummer: 26300
    Artikelkurztext: Grundierung Metall

*Hinweis: ETA-Bewertung*
Herstellung von Detailabdichtungen mit Triflex ProDetail inkl. Triflex Spezialvlies. Das Abdichtungssystem Triflex ProDetail besitzt eine ETA-Bewertung (ETA Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0018 Wandanschluss, geschlossen**
Abdichten des Wandanschlusses mit Triflex ProDetail inkl. Triflex Spezialvlies.
Verbrauch Triflex ProDetail: mind. 3,00 kg/m²
Ausführung nach den technischen Richtlinien des Materialherstellers.
(Siehe Triflex Systemzeichnung ProDrain-2902)
Eigenschaften der Detailabdichtung Triflex ProDetail siehe Pos. "ETA-Bewertung".
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Einheit: m
DIN 276-08: 363
Work Category: 21
Produkt:
  Artikel:
    Artikelnummer: 22900
    Artikelkurztext: Wandanschluss, geschlossen

**01.0019 Wandanschluss, Erhöhung Zwischenhaftung**
Für einen besseren Haftverbund zwischen der Triflex-Abdichtung und dem späteren Wärmedämmverbundsystem.
Erstellung einer Nutzschicht auf der Abdichtung nach Pos. "Wandanschluss, geschlossen" mit Triflex ProDetail inkl. Absandung im Überschuss mit Quarzsand, Körnung 0,7-1,2 mm. Entfernen des Überschusses nach Aushärtung.
Triflex ProDetail, Verbrauch mind. 1,00 kg/m².
Quarzsand 0,7-1,2 mm, Verbrauch mind. 7,00 kg/m² im Überschuss.
Ausführung nach den technischen Richtlinien des Materialherstellers.
Einheit: m
DIN 276-08: 363
Work Category: 21
Produkt:
  Artikel:
    Artikelnummer: 22900
    Artikelkurztext: Wandanschluss, Erhöhung Zwischenhaftung

**01.0020 Türschwelle**
Abdichten der Türschwelle mit Triflex ProDetail inkl. Triflex Spezialvlies.
Verbrauch Triflex ProDetail: mind. 3,00 kg/m²
Ausführung nach den technischen Richtlinien des Materialherstellers.
(Siehe Triflex Systemzeichnung ProDrain-2902, analog)
Eigenschaften der Detailabdichtung Triflex ProDetail siehe Pos. "ETA-Bewertung".
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Einheit: m
DIN 276-08: 363
Work Category: 21
Produkt:
  Artikel:
    Artikelnummer: 22900
    Artikelkurztext: Türschwelle

**01.0021 Gully**
Abdichten des Entwässerungseinlaufs mit Triflex ProDetail inkl. Triflex Spezialvlies.
Verbrauch Triflex ProDetail: mind. 3,00 kg/m²
Ausführung nach den technischen Richtlinien des Materialherstellers.
(Siehe Triflex Systemzeichnung ProDrain-2904)
Eigenschaften der Detailabdichtung Triflex ProDetail siehe Pos. "ETA-Bewertung".
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Einheit: Stk
DIN 276-08: 363
Work Category: 21
Produkt:
  Artikel:
    Artikelnummer: 22900
    Artikelkurztext: Gully

**01.0022 Rinne**
Abdichten des Rinneneinlaufs mit Triflex ProDetail inkl. Triflex Spezialvlies.
Verbrauch Triflex ProDetail: mind. 3,00 kg/m²
Ausführung nach den technischen Richtlinien des Materialherstellers. (Siehe Triflex Systemzeichnung ProDrain-2904, analog)
Eigenschaften der Detailabdichtung Triflex ProDetail siehe Pos. "ETA-Bewertung".
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Einheit: m
DIN 276-08: 363
Work Category: 21
Produkt:
  Artikel:
    Artikelnummer: 22900
    Artikelkurztext: Rinne

**01.0023 Stützenanschluss**
Abdichten des Stützenanschlusses mit Triflex ProDetail inkl. Triflex Spezialvlies.
Verbrauch Triflex ProDetail: mind. 3,00 kg/m²
Ausführung nach den technischen Richtlinien des Materialherstellers.
(Siehe Triflex Systemzeichnung BTS-P-2704, analog)
Eigenschaften der Detailabdichtung Triflex ProDetail siehe Pos. "ETA-Bewertung".
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Einheit: Stk
DIN 276-08: 363
Work Category: 21
Produkt:
  Artikel:
    Artikelnummer: 22900
    Artikelkurztext: Stützenanschluss

**01.0024 Durchdringung**
Abdichten der Durchdringung mit Triflex ProDetail inkl. Triflex Spezialvlies.
Verbrauch Triflex ProDetail: mind. 3,00 kg/m²
Ausführung nach den technischen Richtlinien des Materialherstellers.
(Siehe Triflex Systemzeichnung BTS-P-2704, analog)
Eigenschaften der Detailabdichtung Triflex ProDetail siehe Pos. "ETA-Bewertung".
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Einheit: Stk
DIN 276-08: 363
Work Category: 21
Produkt:
  Artikel:
    Artikelnummer: 22900
    Artikelkurztext: Durchdringung

**01.0025 Stirnkante mit vorgehängter Rinne**
Abdichten der Stirnkante mit Triflex ProDetail inkl. Triflex Spezialvlies.
Verbrauch Triflex ProDetail: mind. 3,00 kg/m²
Ausführung nach den technischen Richtlinien des Materialherstellers.
(Siehe Triflex Systemzeichnung BTS-P-2706, analog)
Eigenschaften der Detailabdichtung Triflex ProDetail siehe Pos. "ETA-Bewertung".
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Einheit: m
DIN 276-08: 363
Work Category: 21
Produkt:
  Artikel:
    Artikelnummer: 22900
    Artikelkurztext: Stirnkante mit vorgehängter Rinne

**01.0026 Stirnkante mit Traufblech**
Abdichten der Stirnkante mit Triflex ProDetail inkl. Triflex Spezialvlies.
Verbrauch Triflex ProDetail: mind. 3,00 kg/m²
Ausführung nach den technischen Richtlinien des Materialherstellers.
(Siehe Triflex Systemzeichnung ProDrain-2905, analog)
Eigenschaften der Detailabdichtung Triflex ProDetail siehe Pos. "ETA-Bewertung".
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Einheit: m
DIN 276-08: 363
Work Category: 21
Produkt:
  Artikel:
    Artikelnummer: 22900
    Artikelkurztext: Stirnkante mit Traufblech

**01.0027 Stirnkante mit Abschlussprofil**
Montage und Einkleben des Triflex Balkon Abschlussprofils mit Triflex Cryl Spachtel.
Verbrauch Triflex Cryl Spachtel: ca. 1,40 kg/m² pro mm Schichtdicke
Abdichten der Stirnkante mit Triflex ProDetail inkl. Triflex Spezialvlies.
Verbrauch Triflex ProDetail: mind. 3,00 kg/m²
Ausführung nach den technischen Richtlinien des Materialherstellers.
(Siehe Triflex Systemzeichnung ProDrain-2905)
Eigenschaften der Detailabdichtung Triflex ProDetail siehe Pos. "ETA-Bewertung".
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Einheit: m
DIN 276-08: 363
Work Category: 21
Produkt:
  Artikel:
    Artikelnummer: 22900
    Artikelkurztext: Stirnkante mit Abschlussprofil

**01.0028 Stirnkante mit Abschlussprofil P 250**
Montage und Einkleben des Triflex Balkon Abschlussprofils P 250 mit Triflex Cryl Spachtel.
Verbrauch Triflex Cryl Spachtel: ca. 1,40 kg/m² pro mm Schichtdicke
Abdichten der Stirnkante mit Triflex ProDetail inkl. Triflex Spezialvlies.
Verbrauch Triflex ProDetail: mind. 3,00 kg/m²
Ausführung nach den technischen Richtlinien des Materialherstellers.
(Siehe Triflex Systemzeichnung ProDrain-2905, analog)
Eigenschaften der Detailabdichtung Triflex ProDetail siehe Pos. "ETA-Bewertung".
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Einheit: m
DIN 276-08: 363
Work Category: 21
Produkt:
  Artikel:
    Artikelnummer: 22900
    Artikelkurztext: Stirnkante mit Abschlussprofil P 250

**01.0029 Wandanschluss über selbsttragendem Wärmedämmelement**
Z. B. Schöck Isokorb®.
Abdichten des Wandanschlusses inkl. des Wärmedämmelements mit Triflex ProDetail inkl. Triflex Spezialvlies.
Ausführung gemäß Detailzeichnung
Plan Nr. '.........'
Verbrauch Triflex ProDetail: mind. 3,00 kg/m²
Wärmedämmelement, Marke / Typ:
'.........'
Ausführung nach den technischen Richtlinien des Materialherstellers.
Eigenschaften der Detailabdichtung Triflex ProDetail siehe Pos. "ETA-Bewertung".
Einheit: m
DIN 276-08: 363
Work Category: 21
Produkt:
  Artikel:
    Artikelnummer: 22900
    Artikelkurztext: Wandanschluss über selbsttragendem Wärmedämmelement

**01.0030 Fenster**
Abdichten der Fenster mit Triflex ProDetail inkl. Triflex Spezialvlies.
Verbrauch Triflex ProDetail: mind. 3,00 kg/m²
Ausführung nach den technischen Richtlinien des Materialherstellers.
Eigenschaften der Detailabdichtung Triflex ProDetail siehe Pos. "ETA-Bewertung".
Einheit: m
DIN 276-08: 363
Work Category: 21
Produkt:
  Artikel:
    Artikelnummer: 22900
    Artikelkurztext: Fenster

*Hinweis: ETA-Bewertung*
Herstellung von Fugenabdichtungen mit Triflex ProDetail inkl. Triflex Spezialvlies. Das Abdichtungssystem Triflex ProDetail besitzt eine ETA-Bewertung (ETA Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0031 Arbeitsfuge Fläche**
Abdichten der Arbeitsfuge mit Triflex ProDetail inkl. Triflex Spezialvlies.
Verbrauch Triflex ProDetail: mind. 0,60 kg/m
Ausführung nach den technischen Richtlinien des Materialherstellers.
(Siehe Triflex Systemzeichnung ProDrain-2907)
Eigenschaften der Fugenabdichtung Triflex ProDetail siehe Pos. "ETA-Bewertung".
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Einheit: m
DIN 276-08: 363
Work Category: 21
Produkt:
  Artikel:
    Artikelnummer: 22900
    Artikelkurztext: Arbeitsfuge Fläche

**01.0032 Bewegungsfuge Fläche**
Abdichten der Bewegungsfuge mit Triflex ProDetail inkl. Triflex Spezialvlies.
Verbrauch Triflex ProDetail: mind. 1,20 kg/m
Ausführung nach den technischen Richtlinien des Materialherstellers.
(Siehe Triflex Systemzeichnung ProDrain-2908)
Eigenschaften der Fugenabdichtung Triflex ProDetail siehe Pos. "ETA-Bewertung".
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Einheit: m
DIN 276-08: 363
Work Category: 21
Produkt:
  Artikel:
    Artikelnummer: 22900
    Artikelkurztext: Bewegungsfuge Fläche

**01.0033 Bewegungsfuge Wandanschluss**
Abdichten der Bewegungsfuge mit Triflex ProDetail inkl. Triflex Spezialvlies.
Verbrauch Triflex ProDetail: mind. 1,20 kg/m
Ausführung nach den technischen Richtlinien des Materialherstellers.
(Siehe Triflex Systemzeichnung ProDrain-2909)
Eigenschaften der Fugenabdichtung Triflex ProDetail siehe Pos. "ETA-Bewertung".
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Einheit: m
DIN 276-08: 363
Work Category: 21
Produkt:
  Artikel:
    Artikelnummer: 22900
    Artikelkurztext: Bewegungsfuge Wandanschluss

*Hinweis: ETA-Bewertung*
Herstellung von Flächenabdichtungen mit Triflex ProTerra inkl. Triflex Spezialvlies. Das Abdichtungssystem Triflex ProTerra besitzt eine ETA-Bewertung (ETA Nr. 04/0019) mit CE-Kennzeichnung in den jeweils höchsten Nutzungskategorien W3, M und S, P1 bis P4, S1 bis S4, TL4, TH4, BROOF(t1), BROOF(t2), BROOF(t3), BROOF(t4).
- Brandverhalten: Klasse E nach DIN EN 13501-1
- Triflex ProTerra entspricht der DIN 18531 und der Fachregel für Abdichtungen des ZVDH (Flachdachrichtlinie)
- Besitzt ein allgemeines bauaufsichtliches Prüfzeugnis (abP) nach PG-FLK gemäß VV TB, lfd. Nr. C 3.28
- Nachweis der Wurzelfestigkeit nach FLL-Verfahren und Widerstand gegenüber Hagelschlag nach DIN EN 13583 für harte und flexible Untergründe
- Statische Rissüberbrückung: 3 mm nach DIN EN 1062-7
- Dynamische Rissberbrückung: 1 mm auf Grundlage der Prüfungen zur ETA-Bewertung

**01.0034 Flächenabdichtung**
Abdichten der Fläche mit Triflex ProTerra inkl. Triflex Spezialvlies.
Verbrauch Triflex ProDetail: mind. 3,00 kg/m²
Ausführung nach den technischen Richtlinien des Materialherstellers.
(Siehe Triflex Systemzeichnung ProDrain-2901)

System- und Produkteigenschaften (Triflex ProDrain + Triflex BTS-P):
- Vollflächig vliesarmiertes Abdichtungssystem auf Polymethylmethacrylatharzbasis (PMMA) auf Entkopplungebene
- Entlüftend
- Auf durchfeuchteten Untergründen einsetzbar
- Mechanisch belastbar
- Selbsttragend
- Hohe Steifigkeit
- Sanierungsfreundlich
- Statisch geringe Aufbauhöhe von ca. 1 cm
- Hohe Festigkeit
- Geringes Flächengewicht
- Hydrolysebeständig
- Nahtlos
- Kalt applizierbar
- Schnell reaktiv
- Lösemittelfrei
- Dampfdicht
- Wurzel- und rhizomfest nach FLL-Verfahren
- Verarbeitungsbedingungen gemäß System- und Produktbeschreibungen des Herstellers (z. B. Anwendungstemperatur mind. 0 °C, Untergrundfeuchtigkeit max. 6 Gew.-%, Oberflächentemperatur mind. 3 °C über dem Taupunkt)
- Dynamisch rissüberbrückend
- Rissüberbrückend bis 3,0 mm in Anlehnung an PG-FLK
- Witterungsbeständig (UV, IR usw.)
- Chemisch beständig
- Brandverhalten nach EN 13501-5: Klasse BROOF(t1), BROOF(t2), BROOF(t3), BROOF(t4)
- Brandverhalten nach EN 13501-1: Klasse E
- Europäische technische Bewertung mit CE-Kennzeichnung in den jeweils höchsten Nutzungskategorien (W3, M und S, P1 bis P4, S1 bis S4, TL4, TH4)
- Triflex ProDrain + Triflex BTS-P Variante S1 ist schwer entflammbar (B1 nach DIN 4102 sowie Klasse Bfl-s1 nach DIN EN 13501-1)
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Einheit: m²
DIN 276-08: 363
Work Category: 21
Produkt:
  Artikel:
    Artikelnummer: 22920
    Artikelkurztext: Flächenabdichtung

**01.0035 Nutzschicht - Standard**
Beschichten der Fläche mit Triflex ProFloor.
Verbrauch: mind. 4,00 kg/m²
Ausführung nach den technischen Richtlinien des Materialherstellers.
(Siehe Triflex Systemzeichnung ProDrain-2901)
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Einheit: m²
DIN 276-08: 352
Work Category: 34
Produkt:
  Artikel:
    Artikelnummer: 22100
    Artikelkurztext: Nutzschicht - Standard

**01.0036 Nutzschicht - Variante S1 (schwer entflammbar)**
Beschichten der Fläche mit Triflex ProFloor S1.
Verbrauch: mind. 4,00 kg/m²
Ausführung nach den technischen Richtlinien des Materialherstellers.
(Siehe Triflex Systemzeichnung ProDrain-2901)

Klassifizierung des Brandverhaltens Bfl-s1 für den Systemaufbau Triflex ProDrain mit BTS-P, Variante S1 mit Triflex ProFloor S1 und Triflex Cryl Finish S1.
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Einheit: m²
DIN 276-08: 352
Work Category: 34
Produkt:
  Artikel:
    Artikelnummer: 22101
    Artikelkurztext: Nutzschicht - Variante S1 (schwer entflammbar)

**01.0037 Oberfläche "Micro Chips" (R 9) - Standard**
Versiegelung der Fläche und Details mit Triflex Cryl Finish 205, Oberfläche mit Triflex Micro Chips Einstreuung.
Farbton: '.........' nach Wahl des
Auftraggebers.
Verbrauch Triflex Cryl Finish 205: mind. 0,50 kg/m²
Verbrauch Triflex Micro Chips: mind. 0,05 kg/m²
Ausführung nach den technischen Richtlinien des Materialherstellers.
(Nicht für die Variante Triflex BTS-P S1 (schwer entflammbar) geeignet.)
Einheit: m²
DIN 276-08: 352
Work Category: 34
Produkt:
  Artikel:
    Artikelnummer: 22050
    Artikelkurztext: Oberfläche "Micro Chips" (R 9) - Standard

**01.0038 Oberfläche "Micro Chips" (R 9) - Variante S1 (schwer entflammbar)**
Versiegelung der Fläche und Details mit Triflex Cryl Finish S1, Oberfläche mit Triflex Micro Chips Einstreuung.
Farbton: '.........' nach Wahl des
Auftraggebers.
Verbrauch Triflex Cryl Finish S1: mind. 0,50 kg/m²
Verbrauch Triflex Micro Chips: mind. 0,05 kg/m²
Ausführung nach den technischen Richtlinien des Materialherstellers.
Einheit: m²
DIN 276-08: 352
Work Category: 3123
Produkt:
  Artikel:
    Artikelnummer: 22070
    Artikelkurztext: Oberfläche "Micro Chips" (R 9) - Variante S1 (schwer entflammbar)

**01.0039 Oberfläche "Colour Design" (R 10)**
Versiegelung der Fläche und Details mit Triflex Cryl Finish 205, Oberfläche mit Triflex Colour Mix Einstreuung, Kopfversiegelung mit Triflex Cryl Finish Satin.
Farbton Triflex Colour Design: '.........'
nach Wahl des Auftraggebers.
Verbrauch Triflex Cryl Finish 205: mind. 0,50 kg/m²
Verbrauch Triflex Colour Mix: mind. 0,80-1,00 kg/m²
Verbrauch Triflex Cryl Finish Satin: mind. 0,35 kg/m²
Ausführung nach den technischen Richtlinien des Materialherstellers.
(Nicht für die Variante Triflex BTS-P S1 (schwer entflammbar) geeignet.)
Einheit: m²
DIN 276-08: 352
Work Category: 34
Produkt:
  Artikel:
    Artikelnummer: 22050
    Artikelkurztext: Oberfläche "Colour Design" (R 10)

**01.0040 Oberfläche "Creative Design" (R 9) Standard Ausführung mit Triflex Micro Chips**
Versiegelung der Fläche und Details mit Triflex Cryl Finish 205 (Fugenfarbton).
Fugenfarbton: '.........' nach Wahl des
Auftraggebers.
Verbrauch Triflex Cryl Finish 205: mind. 0,50 kg/m²
Aufkleben der Triflex Design Folie.
Fliesenmuster: '.........' nach Wahl des
Auftraggebers.
Versiegelung der Fläche mit Triflex Cryl Finish 205 (Flächenfarbton), Oberfläche mit Triflex Micro Chips Einstreuung.
Flächenfarbton: '.........' nach Wahl des
Auftraggebers.
Entfernen der aufgeklebten Folie nach Aushärtung der Oberfläche.
Verbrauch Triflex Cryl Finish 205: mind. 0,50 kg/m²
Verbrauch Triflex Micro Chips: mind. 0,05 kg/m²
Ausführung nach den technischen Richtlinien des Materialherstellers.
(Nicht für die Variante Triflex BTS-P S1 (schwer entflammbar) geeignet.)
Einheit: m²
DIN 276-08: 352
Work Category: 34
Produkt:
  Artikel:
    Artikelnummer: 22050
    Artikelkurztext: Oberfläche "Creative Design" (R 9) Standard Ausführung mit Triflex Micro Chips

**01.0041 Oberfläche "Creative Design" (R 10) Standard Ausführung mit Triflex Colour Mix**
Versiegelung der Fläche und Details mit Triflex Cryl Finish 205 (Fugenfarbton).
Fugenfarbton: '.........' nach Wahl des
Auftraggebers.
Verbrauch Triflex Cryl Finish 205: mind. 0,50 kg/m²
Aufkleben der Triflex Design Folie.
Fliesenmuster: '.........' nach Wahl des
Auftraggebers.
Versiegelung der Fläche mit Triflex Cryl Finish 205 (Flächenfarbton), Oberfläche mit Triflex Colour Mix Einstreuung.
Flächenfarbton: '.........' nach Wahl des
Auftraggebers.
Entfernen der aufgeklebten Folie nach Aushärtung der Oberfläche.
Verbrauch Triflex Cryl Finish 205: mind. 0,50 kg/m²
Verbrauch Triflex Colour Mix: mind. 0,80-1,00 kg/m²
Kopfversiegelung mit Triflex Cryl Finish Satin Verbrauch: mind. 0,35 kg/m²
Ausführung nach den technischen Richtlinien des Materialherstellers.
(Nicht für die Variante Triflex BTS-P S1 (schwer entflammbar) geeignet.)
Einheit: m²
DIN 276-08: 352
Work Category: 34
Produkt:
  Artikel:
    Artikelnummer: 22050
    Artikelkurztext: Oberfläche "Creative Design" (R 10) Standard Ausführung mit Triflex Colour Mix

**01.0042 Oberfläche "Einstreuung, fein" (R 11) - Standard**
Versiegelung der Fläche und Details mit Triflex Cryl Finish 205 mit Quarzsand Einstreuung, Körnung 0,2-0,6 mm.
Farbton: '.........' nach Wahl des
Auftraggebers.
Verbrauch Triflex Cryl Finish 205: mind. 0,50 kg/m²
Verbrauch Quarzsand 0,2-0,6 mm: mind. 3,00 kg/m²
Zweite Versiegelung mit Triflex Cryl Finish 205, Oberfläche mit Triflex Micro Chips Einstreuung.
Verbrauch Triflex Cryl Finish 205: mind. 0,70 kg/m²
Verbrauch Triflex Micro Chips: mind. 0,05 kg/m²
Ausführung nach den technischen Richtlinien des Materialherstellers.
(Nicht für die Variante Triflex BTS-P S1 (schwer entflammbar) geeignet.)
Einheit: m²
DIN 276-08: 352
Work Category: 34
Produkt:
  Artikel:
    Artikelnummer: 22050
    Artikelkurztext: Oberfläche "Einstreuung, fein" (R 11) - Standard

**01.0043 Oberfläche "Einstreuung, fein" (R 11) - Variante S1 (schwer entflammbar)**
Versiegelung der Fläche und Details mit Triflex Cryl Finish S1 mit Quarzsand Einstreuung, Körnung 0,2-0,6 mm.
Farbton: '.........' nach Wahl des
Auftraggebers.
Verbrauch Triflex Cryl Finish S1: mind. 0,50 kg/m²
Verbrauch Quarzsand 0,2-0,6 mm: mind. 3,00 kg/m²
Zweite Versiegelung mit Triflex Cryl Finish S1, Oberfläche mit Triflex Micro Chips Einstreuung.
Verbrauch Triflex Cryl Finish S1: mind. 0,70 kg/m²
Verbrauch Triflex Micro Chips: mind. 0,05 kg/m²
Ausführung nach den technischen Richtlinien des Materialherstellers.
Einheit: m²
DIN 276-08: 352
Work Category: 34
Produkt:
  Artikel:
    Artikelnummer: 22070
    Artikelkurztext: Oberfläche "Einstreuung, fein" (R 11) - Variante S1 (schwer entflammbar)

**01.0044 Oberfläche "Einstreuung, grob" (R 12) - Standard**
Absandung der noch frischen Nutzschicht Triflex ProFloor mit Quarzsand, Körnung 0,7-1,2 mm.
Verbrauch Quarzsand 0,7-1,2 mm: mind. 7,00 kg/m²
Versiegelung der Fläche und Details mit Triflex Cryl Finish 205, Oberfläche mit Triflex Micro Chips Einstreuung.
Farbton: '.........' nach Wahl des
Auftraggebers.
Verbrauch Triflex Cryl Finish 205: mind. 0,70 kg/m²
Verbrauch Triflex Micro Chips: mind. 0,05 kg/m²
Ausführung nach den technischen Richtlinien des Materialherstellers.
(Nicht für die Variante Triflex BTS-P S1 (schwer entflammbar) geeignet.)
Einheit: m²
DIN 276-08: 352
Work Category: 34
Produkt:
  Artikel:
    Artikelnummer: 22050
    Artikelkurztext: Oberfläche "Einstreuung, grob" (R 12) - Standard

**01.0045 Oberfläche "Einstreuung, grob" (R 12) - Variante S1 (schwer entflammbar)**
Absandung der noch frischen Nutzschicht Triflex ProFloor S1 mit Quarzsand, Körnung 0,7-1,2 mm.
Verbrauch Quarzsand 0,7-1,2 mm: mind. 7,00 kg/m²
Versiegelung der Fläche und Details mit Triflex Cryl Finish S1, Oberfläche mit Triflex Micro Chips Einstreuung.
Farbton: '.........' nach Wahl des
Auftraggebers.
Verbrauch Triflex Cryl Finish S1: mind. 0,70 kg/m²
Verbrauch Triflex Micro Chips: mind. 0,05 kg/m²
Ausführung nach den technischen Richtlinien des Materialherstellers.
Einheit: m²
DIN 276-08: 352
Work Category: 34
Produkt:
  Artikel:
    Artikelnummer: 22070
    Artikelkurztext: Oberfläche "Einstreuung, grob" (R 12) - Variante S1 (schwer entflammbar)

**01.0046 Stundenlohnarbeit eines Vorarbeiters**
Stundenlohnarbeit eines Vorarbeiters für nicht aufgeführte Arbeiten, jedoch zum Nachweis und nur auf Anordnung der Bauleitung oder Bauherrn.
Einheit: h
DIN 276-08: 352
Work Category: 91

**01.0047 Stundenlohnarbeit eines Facharbeiters**
Stundenlohnarbeit eines Facharbeiters für nicht aufgeführte Arbeiten, jedoch zum Nachweis und nur auf Anordnung der Bauleitung oder Bauherrn.
Einheit: h
DIN 276-08: 352
Work Category: 91

**01.0048 Stundenlohnarbeit eines Helfers**
Stundenlohnarbeit eines Helfers für nicht aufgeführte Arbeiten, jedoch zum Nachweis und nur auf Anordnung der Bauleitung oder Bauherrn.
Einheit: h
DIN 276-08: 352
Work Category: 91

**01.0049 Materialverbrauch auf Nachweis**
Materialverbrauch für unvorhersehbare, aber für die Durchführung der Leistung notwendigen zusätzlichen Arbeiten, die nicht im Leistungsverzeichnis erfasst sind.
Die Abrechnung erfolgt nach Aufwand auf Einzelnachweis.
Einheit: kg
DIN 276-08: 352
Work Category: 21

**01.0050 Entsorgung**
Entsorgung aller Abfälle und Sondermüllstoffe entsprechend den derzeit gültigen Gesetzen und Durchführungsverordnungen.
Einheit: psch
DIN 276-08: 396
Work Category: 87
